# Muster-Leistungsbeschreibung
Leistungsbeschreibung (GAEB 90, DA81)
Währung: EUR

## W2.1-E Abdichtung mit FPD (MB 2K [eco])
Datum: 11.09.25

### Titel 00001 Vorbemerkungen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweise zur DIN 18533 (Ausgabe Juli
2017)

Die DIN 18533 (Ausgabe Juli 2017) regelt die
Einbausituation von nicht wasserdichten Bauteilen
für die Wasserbeanspruchungen und gilt für die
Abdichtung gegen

- Bodenfeuchte und nicht drückendes Wasser (W1-E),
- von außen drückendes Wasser (W2-E),
- nicht drückendes Wasser auf erdüberschütteten
Decken (W3-E),
- gegen Spritzwasser am Wandsockel
und Kapillarwasser in und unter erdberührten
Wänden (W4-E)

Im Bereich der Bauwerksabdichtung ist eine
Weiterentwicklung der Abdichtungsstoffe und der
Ausführungstechniken festzustellen, dem die
Normung der Bauweisen nur verzögert folgt. Gemäß
der Vergabe- und Vertragsordnung für Bauleistungen
(VOB) Teil C: Allgemeine Technische
Vertragsbedingungen für Bauleistungen (ATV) -
Abdichtungsarbeiten können nach Punkt 0.3
Einzelangaben bei Abweichungen von den ATV
geregelt werden. Abweichungen von Produkten und
Anwendung sind eindeutig und im Einzelnen
in der Leistungsbeschreibung aufzuführen.

*Hinweis*
Hinweise MDS gemäß DIN 18533 (MB 2K
[eco])

Remmers MB 2K [eco] erfüllt die Anforderungen an
rissüberbrückende, mineralische Dichtungsschlämmen
(MDS) und an flexible, polymermodifizierte
Dickbeschichtungen (FPD) gemäß den Prüfgrundsätzen
(PG-MDS/FPD).

MB 2K [eco] ist als Abdichtung für die
Wassereinwirkungsklassen - ?Bodenfeuchte und nicht
drückendes Wasser bei Bodenplatten und
erdberührten Wänden" (W1-E) auf Betonuntergründen
und - ?Spritzwasser und Bodenfeuchte am Wandsockel
sowie Kapillarwasser in und unter Wänden" (W4-E)
normkonform einsetzbar.

MB 2K [eco] ist als Abdichtung für die
Wassereinwirkklassen

- ?Bodenfeuchte und nicht drückendes Wasser bei
Bodenplatten und erdberührten Wänden" (W1-E) auf
Mauerwerk,
- "von außen drückendes Wasser" (W2-E) sowie
- "nicht drückendes Wasser auf erdüberschütteten
Deckenflächen" (W3-E)

gemäß VOB Vergabe- und Vertragsordnung für
Bauleistungen- Teil C: Allgemeine Technische
Vertragsbedingungenfür Bauleistungen (ATV) ?
DIN 18336 ?Abdichtungsarbeiten? zu vereinbaren.

Der Bauherr ist durch den Fachbetrieb auf diese
Abweichung zur DIN 18533 schriftlich
hinzuweisen.

### Titel 00002 Vorarbeiten

**00002.0001 Kanten und Außenecken brechen**
Kanten und Außenecken mit geeignetem
Gerät ca.10 mm breit anfasen / brechen,
Grate entfernen.
Einheit: lfm

**00002.0002 Waagerechte Dichtungsbahn zurückschneiden**
*** Bedarfsposition ohne GB
Vorhandene Mauersperrbahn
in der waagerechten Fuge
zurückschneiden.
Einheit: m

**00002.0003 Abzudichtende Flächen reinigen**
Reinigen der abzudichtenden,
mineralischen Flächen.
Zementleim, Staub, Mörtelreste und Grate
sind durch einen mechanischen Abtrag
wie schleifen, strahlen oder fräsen zu entfernen.
Es ist ein staubfreier und tragfähiger
Untergrund herzustellen.
Einheit: m2

**00002.0004 Fehlstellen > 5 mm mit einem mineralischen Mörtel verschließen**
*** Bedarfsposition ohne GB
Offene Fugen, Fehlstellen
oder Ausbrüche > 5 mm
mit einem mineralischen,
wasserdichten Mörtel verschließen.
Stark saugende Untergründe sind
vorzunässen.

Gewähltes Produkt:
Remmers WP DS Levell oder gleichwertig

Produkteigenschaften:
Spannungsarm und rissfrei erhärtend
Sehr gute Haftung zum Untergrund
Schichtdicke einlagig bis 50 mm
Hoher Sulfatwiderstand und niedrig wirksamer
Alkaligehalt (SR/NA)

Produktkenndaten:
- Wasseraufnahmekoeffizient w24
  < 0,1 kg/(m ?h )
- Druckfestigkeit (28 d) = Ca. 20 N/mm²

Verbrauch:
Ca. 8,5 kg/m² bei 5 mm Schichtdicke
Remmers WP DS Levell <0426>
Einheit: St

### Titel 00003 Abdichtung erdberührter Bauteile (W2.1-E)

**00003.0001 Grundierung mit Spezialgrundierung**
Abzudichtende saugfähige, mineralische
Untergründe mit einer lösemittelfreien,
Spezialgrundierung grundieren.

Gewähltes Produkt:
Remmers Kiesol MB oder gleichwertig

Produkteigenschaften:
Verbessert die Haftung zum Untergrund
Wasserabweisend
Festigend

Produktkenndaten:
- Dichte (20°C) = 1,01 g/cm³
- pH-Wert = 11

Verbrauch:
Ca. 0,1-0,2 l/m² Remmers Kiesol MB <3008>
Einheit: m2

**00003.0002 Hinterfeuchtungsschutz im Wand-Sohlen-Anschluss (starre MDS)**
*** Bedarfsposition ohne GB
Hinterfeuchtungsschutz im Wand-Sohlen-Anschluss,
von Betonsohle bis oberhalb erste Steinlage
(> 20 cm über OK Sohle), mit einer starren,
zementgebundenen Dichtungsschlämme
herstellen.

Gewähltes Produkt:
Remmers WP DS basic oder gleichwertig

Produktkenndaten:
Wasserdampfdiffusionswiderstand µ < 200
Biegezugfestigkeit (28 d) Ca. 6 N/mm²
Druckfestigkeit (28 d) Ca. 30 N/mm

Verbrauch:
Ca. 1,6 kg/m²/mm Schichtdicke
Remmers WP DS [basic] <0405>
Einheit: m2

**00003.0003 Mineralische Dichtungskehle herstellen**
*** Grundposition ZZ 001.0
Dichtungskehle am Boden-Wandanschluß und
in allen Innenecken mit einem Radius
von ca. 4 bis 6 cm aus einem wasserdichten,
spannungsarmen und rissfrei erhärtenden,
mineralischem Mörtel herstellen.

Gewähltes Produkt:
Remmers WP DS Levell oder gleichwertig

Produkteigenschaften:
Spannungsarm und rissfrei erhärtend
Sehr gute Haftung zum Untergrund
Schichtdicke einlagig bis 50 mm
Hoher Sulfatwiderstand und niedrig wirksamer
Alkaligehalt (SR/NA)

Produktkenndaten:
Wasseranspruch 14-15 % entspricht 3,5-3,8 l / 25 kg
Wasseraufnahmekoeffizient w24 < 0,1 kg/(m ?h )
Wasserdampfdiffusion µ < 200
Druckfestigkeit (28 d) Ca. 20 N/mm²
Farbe Grau
Frischmörtelrohdichte Ca. 1,9 kg/l
Konsistenz: Spachtelfähig

Verbrauch:
Ca. 1,7 kg/m als Dichtungskehle
Remmers WP DS Levell <0426>
Einheit: m

**00003.0004 Wand-Sohlenanschluß, Innenecken undFugen / Übergänge mit Fugenband und MDS(MB 2K [eco])**
*** Wahlposition ZZ 001.1
Wand-Sohlenanschluß, Innenecken und
Fugen / Übergänge zu
nichtmineralischen Bauteilen
mit einem hochwertigen, vliesbeschichteten
Premium-Dichtband auf NBR Kautschuk
Basis und dem Abdichtungsprodukt
überarbeiten.

Gewähltes Produkt:
Remmers MB 2K [eco] oder gleichwertig

Produkteigenschaften:
Sehr emissionsarm (GEV-EMICODE EC 1 ) Plus
Schnelle Durchtrocknung und Vernetzung nach 24 Std. bei
5 °C und 90 % relative Feuchte
Lösemittelfrei
Bitumenfrei
Druckwasserdicht
Geprüft radondicht
Hohe Haftzugfestigkeit
Hochflexibel, dehnfähig und rissüberbrückend
Überstreich- und überputzbar
Schlämm-, streich-, spachtel- und spritzfähig
Sehr gute Haftung auch auf nicht mineralischen
Untergründen
(z. B. Kunststoffe, Metalle, etc.)
UV-beständig

Produktkenndaten:
Basis: Zu 100% nachhaltiges Polymerbindemittel, Zement,
Additive, Spezialfüllstoffe
Rissüberbrückung 2 mm nach DIN EN 1062 Teil 7
Schichtdicke: 1,2 mm Nassschichtdicke ergibt ca. 1 mm
Trockenschichtdicke
Wasserundurchlässigkeit Geprüft bis 10 m Wassersäule
Durchtrocknungszeit Ca. 24 Std. für 4 mm Schichtdicke
(5 °C/90 % rel. F.)
Ca. 8 Std. für 4 mm Schichtdicke (23 °C/50 % rel. F.)
Brandverhaltensklasse E (DIN EN 13501-1)
Frischmörtelrohdichte Ca. 1,15 kg/dm³
Konsistenz nach Anmischen: Pastös

Gewähltes Produkt:
Remmers Tape VF 120 [eco]

Produkteigenschaften:
Sehr emissionsarm (GEV-EMICODE EC 1)
Hochflexibel
Hohes Dehn- und Rückstellvermögen
Beidseitig, spezielle Vliesbeschichtung (Dicke 0,6 mm,
Temperaturresistenz -20 °C bis +90 °C)
Erfüllt höchste Umwelt- und Gesundheitsanforderungen

Produktkenndaten:
Temperaturbeständigkeit -20 °C bis +90 C
Dicke: 0,60 mm
Wasserdruck: dicht bei 3 bar
Gesamtbreite: 120 mm
Farbe: grau

Verbrauch:
Ca. 1 m/m
Remmers Tape VF 120 [eco] <4827>
Ca. 1 St./Innenecke
Remmers Tape VF 120 [eco] IC <4828>
Ca. 1 St./Außenecke
Remmers Tape VF 120 [eco] EC <4829>
Nach Bedarf:
Remmers MB 2K [eco] <2940>
Einheit: lfm

**00003.0005 Kratzspachtelung / Kontaktschicht auftragen, MB 2K([eco])**
Kontaktschicht auf dem abzudichtenden
Untergrund mit einer zweikomponentigen,
multifunktionalen Bauwerksabdichtung (FPD)
auf Basis nachwachsender Rohstoffe
herstellen.

Gewähltes Produkt:
Remmers MB 2K [eco] oder gleichwertig

Produkteigenschaften
Sehr emissionsarm (GEV-EMICODE EC 1 ) Plus
Schnelle Durchtrocknung und Vernetzung nach 24 Std. bei
5 °C und 90 % relative Feuchte
Lösemittelfrei
Bitumenfrei
Druckwasserdicht
Geprüft radondicht
Hohe Haftzugfestigkeit
Hochflexibel, dehnfähig und rissüberbrückend
Überstreich- und überputzbar
Schlämm-, streich-, spachtel- und spritzfähig
Sehr gute Haftung auch auf nicht mineralischen
Untergründen
(z. B. Kunststoffe, Metalle, etc.)
UV-beständig

Produktkenndaten
Basis: Zu 100% nachhaltiges Polymerbindemittel, Zement,
Additive, Spezialfüllstoffe
Rissüberbrückung: 2 mm nach DIN EN 1062 Teil 7
Schichtdicke: 1,2 mm Nassschichtdicke ergibt ca. 1 mm
Trockenschichtdicke
Wasserundurchlässigkeit: Geprüft bis 10 m
Wassersäule
Durchtrocknungszeit: Ca. 24 Std. für 4 mm Schichtdicke

(5 °C/90 % rel. F.)
Ca. 8 Std. für 4 mm Schichtdicke (23 °C/50 % rel. F.)
Brandverhaltensklasse E (DIN EN 13501-1)
Frischmörtelrohdichte Ca. 1,15 kg/dm³
Konsistenz nach Anmischen: Pastös

Verbrauch:
Ca. 0,5 kg/m², je nach Untergrund
Remmers MB 2K [eco] <2940>
Einheit: m2

**00003.0006 Abdichtung mit MB 2K [eco], W2.1-E**
Abdichtung gemäß der Wassereinwirkungsklasse
W2.1-E "Mäßige Einwirkung von drückendem Wasser"
aus einer zweikomponentigen, multifunktionalen
Bauwerksabdichtung (FPD) auf Basis nachwachsender
Rohstoffe herstellen.

Mindesttrockenschichtdicke > 4 mm.

Gewähltes Produkt:
Remmers MB 2K [eco] oder gleichwertig

Produkteigenschaften
Sehr emissionsarm (GEV-EMICODE EC 1 ) Plus
Schnelle Durchtrocknung und Vernetzung nach 24 Std. bei
5 °C und 90 % relative Feuchte
Lösemittelfrei
Bitumenfrei
Druckwasserdicht
Geprüft radondicht
Hohe Haftzugfestigkeit
Hochflexibel, dehnfähig und rissüberbrückend
Überstreich- und überputzbar
Schlämm-, streich-, spachtel- und spritzfähig
Sehr gute Haftung auch auf nicht mineralischen
Untergründen
(z. B. Kunststoffe, Metalle, etc.)
UV-beständig

Produktkenndaten
Basis: Zu 100% nachhaltiges Polymerbindemittel, Zement,
Additive, Spezialfüllstoffe
Rissüberbrückung: 2 mm nach DIN EN 1062 Teil 7
Schichtdicke: 1,2 mm Nassschichtdicke ergibt ca. 1 mm
Trockenschichtdicke
Wasserundurchlässigkeit: Geprüft bis 10 m
Wassersäule
Durchtrocknungszeit: Ca. 24 Std. für 4 mm Schichtdicke

(5 °C/90 % rel. F.)
Ca. 8 Std. für 4 mm Schichtdicke (23 °C/50 % rel. F.)
Brandverhaltensklasse E (DIN EN 13501-1)
Frischmörtelrohdichte Ca. 1,15 kg/dm³
Konsistenz nach Anmischen: Pastös

Verbrauch:
Ca. 4,6 kg/m² bei 4 mm Trockenschichtdicke
Remmers MB 2K [eco] <2940>
Einheit: m2

**00003.0007 Perimeterdämmung verkleben (MB 2K [eco])**
Dämmplatten aus extrudiertem
Polystyrol-Hartschaum d=____ mm nach
vollständiger Durchtrocknung der
Abdichtung mit einer zweikomponentigen,
multifunktionalen Bauwerksabdichtung (FPD)
auf Basis nachwachsender Rohstoffe,
vollflächig verkleben.

Die Vorgaben der allgemein gültigen Regelwerke zur
Bauwerksabdichtung, sowie die Verarbeitungshinweise und
Vorgaben des Dämmstoffherstellers im bauaufsichtlichen
Verwendbarkeitsnachweis sind zu beachten.

Gewähltes Produkt:
Remmers MB 2K [eco] oder gleichwertig

Produkteigenschaften
Sehr emissionsarm (GEV-EMICODE EC 1 ) Plus
Schnelle Durchtrocknung und Vernetzung nach 24 Std. bei
5 °C und 90 % relative Feuchte
Lösemittelfrei
Bitumenfrei
Druckwasserdicht
Geprüft radondicht
Hohe Haftzugfestigkeit
Hochflexibel, dehnfähig und rissüberbrückend
Überstreich- und überputzbar
Schlämm-, streich-, spachtel- und spritzfähig
Sehr gute Haftung auch auf nicht mineralischen
Untergründen
(z. B. Kunststoffe, Metalle, etc.)
UV-beständig

Produktkenndaten
Basis: Zu 100% nachhaltiges Polymerbindemittel, Zement,
Additive, Spezialfüllstoffe
Rissüberbrückung: 2 mm nach DIN EN 1062 Teil 7
Schichtdicke: 1,2 mm Nassschichtdicke ergibt ca. 1 mm
Trockenschichtdicke
Wasserundurchlässigkeit: Geprüft bis 10 m
Wassersäule
Durchtrocknungszeit: Ca. 24 Std. für 4 mm Schichtdicke

(5 °C/90 % rel. F.)
Ca. 8 Std. für 4 mm Schichtdicke (23 °C/50 % rel. F.)
Brandverhaltensklasse E (DIN EN 13501-1)
Frischmörtelrohdichte Ca. 1,15 kg/dm³
Konsistenz nach Anmischen: Pastös

Verbrauch:
Abhängig von der Ebenflächigkeit des Untergrunds,
Plattendicke und Auftragsverfahren.
Ca. 3,5 - 4,5 kg/m² Remmers MB 2K [eco] <2940>
Einheit: m2

**00003.0008 Drän- und Anfüllschutzbahn anbauen**
3-lagige Drän- und Anfüllschutzbahn gemäß
DIN 18533 nach vollständiger Durchtrocknung
der Abdichtung anbauen.

Gewähltes Produkt:
Remmers DS Protect oder gleichwertig

Produkteigenschaften:
Hohe Druckbelastbarkeit
Hohe Wasserableitung
Verrottungsresistent

Produktkenndaten:
Noppenhöhe ca. 9 mm
Druckfestigkeit ca. 350 kN/m²
Dränkapazität ca. 2,4 l/s m
Temperaturbeständigkeit - 30° C bis + 80° C

Verbrauch:
1,05 m²/m²  Remmers DS Protect <0823>
4 Stk./m Remmers DS Protect Clip <0818>
0,5 Stk./m Remmers DS Protect AL <0819>
Einheit: m2

**00003.0009 Arbeitsraum verfüllen**
Arbeitsgraben nach Abschluss der Abdichtungsarbeiten mit geeignetem Verfüllgut verfüllen und
lagenweise verdichten.

Tiefe ____ m
Breite ____ m
Einheit: m2
